# Puerta metálica de seguridad de entrada a vivienda, modelo semiprovenzal de ISAE

- Propiedad del archivo: CONSTRUNARIO
- Formato: FIEBDC-3/2012
- Programa: Construnario Versión 3.51
- Fecha de los precios: 11/11/2022
- Divisa: EUR

**PSEMIPRO** u Puerta metálica de seguridad de entrada a vivienda, modelo semiprovenzal de ISAE
Puerta peatonal para uso interior y exterior, normalmente utilizada en viviendas, chalets, adosados, unifamiliares,… pudiendo ser utilizado en otras instalaciones, por necesidades especiales.
