# Puerta metálica acústica 2 hojas de ISAE. Índice aislamiento acústico al ruido aéreo según norma UNE-EN ISO 140-3:1995

- Propiedad del archivo: CONSTRUNARIO
- Formato: FIEBDC-3/2012
- Programa: Construnario Versión 3.51
- Fecha de los precios: 11/11/2022
- Divisa: EUR

**PCORTAFDOBLE** u Puerta metálica acústica 2 hojas de ISAE. Índice aislamiento acústico al ruido aéreo según norma UNE-EN ISO 140-3:1995
Puerta metálica pivotante abatible, con sistema de cierre universal. Sus usos y aplicaciones se determinan allá donde haya que reducir el ruido aéreo en 43 dB respecto al otro lado de la puerta donde se genera, así pues, las zonas de ocio, salas de máquinas, salas de reunión, cuartos de aislamiento, estudios de grabación, locales adecuados a normativas acústicas, etc... pueden ser unos de los lugares donde colocar la puerta acústica.
