# Manilla electrónica de ISAE

- Propiedad del archivo: CONSTRUNARIO
- Formato: FIEBDC-3/2012
- Programa: Construnario Versión 3.51
- Fecha de los precios: 11/11/2022
- Divisa: EUR

| Código | Ud | Descripción |
|---|---|---|
| MANELISA | u | Manilla electrónica de ISAE |
