# Sonda de temperatura NTC, referencia 10551 de Ecoforest Longitud: 2,5 m - de Ecoforest

- Propiedad del archivo: CONSTRUNARIO
- Formato: FIEBDC-3/2012
- Programa: Construnario Versión 3.51
- Fecha de los precios: 28/02/2024
- Divisa: EUR

**10551_ECO** u Sonda de temperatura NTC, referencia 10551 de Ecoforest Longitud: 2,5 m - de Ecoforest
Precio: 15.00
Sonda de temperatura válida para todas las medidas de temperatura de las bombas de calor ecoGEO y ecoAIR Sonda de temperatura NTC 10 KO.
