# Bomba circuladora UPMGEO 25-85 180, referencia 11153 de Ecoforest. Para ecoGEO B/C y ecoAIR EVI - de Ecoforest

- Propiedad del archivo: CONSTRUNARIO
- Formato: FIEBDC-3/2012
- Programa: Construnario Versión 3.51
- Fecha de los precios: 28/02/2024
- Divisa: EUR

**11153_ECO** u Bomba circuladora UPMGEO 25-85 180, referencia 11153 de Ecoforest. Para ecoGEO B/C y ecoAIR EVI - de Ecoforest
Precio: 390.00
Bomba circuladora de rotor húmedo con conexión roscada, motor EC con adaptación automática de potencia. Alimentación 230V. Aplicación Todos los sistemas de calefacción por agua caliente, instalaciones de climatización, circuitos cerrados de refrigeración y sistemas industriales de circulación.
