# Válvula de esfera con retención incorporada Ballstop 1-1/2'', referencia 11310 de Ecoforest - de Ecoforest

- Propiedad del archivo: CONSTRUNARIO
- Formato: FIEBDC-3/2012
- Programa: Construnario Versión 3.51
- Fecha de los precios: 28/02/2024
- Divisa: EUR

**11310_ECO** u Válvula de esfera con retención incorporada Ballstop 1-1/2'', referencia 11310 de Ecoforest - de Ecoforest
Precio: 135.00
Cuerpo en latón. Conexiones hembra/hembra
