# Filterball, referencia 11452 de Ecoforest. 2" - de Ecoforest

- Propiedad del archivo: CONSTRUNARIO
- Formato: FIEBDC-3/2012
- Programa: Construnario Versión 3.51
- Fecha de los precios: 28/02/2024
- Divisa: EUR

**11452_ECO** u Filterball, referencia 11452 de Ecoforest. 2" - de Ecoforest
Precio: 160.00
FILTERBALL, esta llave es perfecta para seccionar una de las vías y filtrar el circuito. Permite un ahorro en la mano de obra, ya que es válvula de corte y filtro. La llave tiene magnetita lo que permite retener las partículas metálicas contenidas en el circuito hidráulico. Cuerpo del kit: Latón niquelado Filtro: INOX AISI 304 Conexión hembra Max presión de trabajo: 16 bar Max temperatura de trabajo: +100ºC Min temperatura de trabajo: -20ºC
