# Estufa de aire modelo Eco I, referencia 20500 de Ecoforest. 13.5 kW. Color: antracita - de Ecoforest

- Propiedad del archivo: CONSTRUNARIO
- Formato: FIEBDC-3/2012
- Programa: Construnario Versión 3.51
- Fecha de los precios: 28/02/2024
- Divisa: EUR

**20500-ECF** u Estufa de aire modelo Eco I, referencia 20500 de Ecoforest. 13.5 kW. Color: antracita - de Ecoforest
Precio: 2605.00
Características técnicas: - Potencia: 13,5 kW - Rendimiento: 85 % - Tolva: 30 Kg - Consumo: 1216-3039 g/h - Autonomía: 25-10 h - Dimensiones: 642x584x838 mm - Peso: 105 Kg - Diámetro salida de gases: 80 mm - EEI= 109 Incluye: - Regulación automática del aire de combustión, aporte de combustible y aire de convección. - Electrónica exclusiva ECOFOREST. - Gestión vía wifi e internet. - Control y programación por temperatura ambiente o por potencia. - Policombustible (pellets, cáscara de almendra, hueso aceituna). - Vacuum cleaning system. - Múltiples sistemas de seguridad. - Cestillo de acero inoxidable. - Intercambiador de tubos inox. - Hogar con fundición.
