# Estufa de aire modelo Atenas, referencia 20637 de Ecoforest. 14 kW. Color: burdeos - de Ecoforest

- Propiedad del archivo: CONSTRUNARIO
- Formato: FIEBDC-3/2012
- Programa: Construnario Versión 3.51
- Fecha de los precios: 28/02/2024
- Divisa: EUR

**20637-ECF** u Estufa de aire modelo Atenas, referencia 20637 de Ecoforest. 14 kW. Color: burdeos - de Ecoforest
Precio: 3035.00
Características técnicas: - Potencia: 14 kW - Rendimiento: 86 % - Tolva: 25 Kg - Consumo: 1246-3115 g/h - Autonomía: 20-8 h - Dimensiones: 620x597x1073 mm - Peso: 118 Kg - Diámetro salida de gases: 80 mm - EEI= 123 Incluye: - Regulación automática del aire de combustión, aporte de combustible y aire de convección. - Electrónica exclusiva ECOFOREST. - Gestión vía wifi e internet. - Control y programación por temperatura ambiente o por potencia. - Policombustible (pellets, cáscara de almendra, hueso aceituna). - Vacuum cleaning system. - Múltiples sistemas de seguridad. - Cestillo de fundición. - Intercambiador de tubos inox. - Hogar con fundición.
