# Estufa de pellets encastrable, referencia Córdoba Glass de Ecoforets. Potencia: 12 kW - de Ecoforest

- Propiedad del archivo: CONSTRUNARIO
- Formato: FIEBDC-3/2012
- Programa: Construnario Versión 3.51
- Fecha de los precios: 28/02/2024
- Divisa: EUR

**20731_ECO** u Estufa de pellets encastrable, referencia Córdoba Glass de Ecoforets. Potencia: 12 kW - de Ecoforest
Precio: 3050.00
Estufa de pellets encastrable, referencia Córdoba Glass de Ecoforets. Potencia: 12 kW Potencia: 12 kW Rendimiento: 87,8 % Tolva: 25 kg Autonomía: 22-9 h Consumo: 1044-2609 g/h Peso: 138,5 kg Diámetro salida de gases: 80 mm Incluye Regulación automática del aire de combustión, aporte de pellets y aire de convección Electrónica exclusiva Ecoforest Gestión vía WiFi e Internet Control y programación por temperatura ambiente o por potencia Policombustible (pellets, cáscara de almendra, hueso aceituna) Vacuum cleaning system Múltiples sistemas de seguridad Cestillo de fundición Intercambiador aleteado de aluminio sin necesidad de limpieza cotidiana Hogar con cerámica Bandeja de carga de combustible de gran capacidad Guias de extracción para mantenimientos Estructura para montaje regulable en altura Frente decorativo en cristal templado negro
