# Estufa insertable de leña modelo Eco Insert 70, referencia 20740 de Ecoforest. 10kW - de Ecoforest

- Propiedad del archivo: CONSTRUNARIO
- Formato: FIEBDC-3/2012
- Programa: Construnario Versión 3.51
- Fecha de los precios: 28/02/2024
- Divisa: EUR

**20740-ECF** u Estufa insertable de leña modelo Eco Insert 70, referencia 20740 de Ecoforest. 10kW - de Ecoforest
Precio: 1192.00
Características técnicas: - Potencia: 10/12/14 kW - Rendimiento: 79/75/72 % - Consumo: 3200/3797/4393 g/h - Dimensiones: 837x445x735 mm - 937x445x735 mm - 1037x445x735mm - Peso: 122/142/158 Kg - Diám. salida de gases:175/200/200 mm - Diám. salida canalización: 120mm - EEI= 107/101/96 Incluye: - Hogar con aislamiento cerámico. - Arranque automático del convector por termostato. - Cajón cenicero de gran capacidad. - Vacuum cleaning system. - Múltiples sistemas de seguridad. - Posibilidad de canalización con motor auxiliar.
