# Estufa de leña modelo Arlés, referencia 20748 de Ecoforest. 12 kW. Color: negro - de Ecoforest

- Propiedad del archivo: CONSTRUNARIO
- Formato: FIEBDC-3/2012
- Programa: Construnario Versión 3.51
- Fecha de los precios: 28/02/2024
- Divisa: EUR

**20748-ECF** u Estufa de leña modelo Arlés, referencia 20748 de Ecoforest. 12 kW. Color: negro - de Ecoforest
Precio: 1595.00
Características técnicas: - Potencia: 12 kW - Rendimiento: 72 % - Consumo: 4000 g/h - Dimensiones: 563x544x1001 mm - Peso: 132 Kg - Diámetro salida de gases: 175 mm - EEI=96 Incluye: - Hogar con aislamiento cerámico. - Arranque automático del convector por termostato. - Cajón cenicero de gran capacidad. - Vacuum cleaning system. - Múltiples sistemas de seguridad. - Amplia visión panorámica del fuego.
