# Caldera de leña modelo Fortaleza, referencia 20755 de Ecoforest - de Ecoforest

- Propiedad del archivo: CONSTRUNARIO
- Formato: FIEBDC-3/2012
- Programa: Construnario Versión 3.51
- Fecha de los precios: 28/02/2024
- Divisa: EUR

**20755_ECF** u Caldera de leña modelo Fortaleza, referencia 20755 de Ecoforest - de Ecoforest
Precio: 3350.00
Características técnicas: - Potencia: 40 kW - Rendimiento: 75 % - Dimensiones: 734x1068x1213 mm - Peso: 325 Kg - Diámetro salida de gases: 100 mm - EEI= 105 Incluye: - Regulación por software del caudal de la bomba recirculadora. - Regulación por software de la temperatura de ida y el retorno. - Control electrónico de la combustión mediante regulación del aire en el hogar . - Alto rendimiento (Tº salida de humos =200ºC) - Impulsión directa a radiadores. - Cámara de combustión e intercambiador de calor perfectamente aislado con lana de roca que confiere alta eficiencia al producto. - Incluye bomba de alta eficiencia y velocidad variable. - Incluye válvula de seguridad.
