# Estufa de aire canalizable modelo Venecia, referencia 20759 de Ecoforest. 14kW. Color: bamboo - de Ecoforest

- Propiedad del archivo: CONSTRUNARIO
- Formato: FIEBDC-3/2012
- Programa: Construnario Versión 3.51
- Fecha de los precios: 28/02/2024
- Divisa: EUR

**20759-ECF** u Estufa de aire canalizable modelo Venecia, referencia 20759 de Ecoforest. 14kW. Color: bamboo - de Ecoforest
Precio: 3830.00
Características técnicas: - Potencia: 14 Kw. - Peso: 180 Kg (bamboo) / 200 Kg (glass). - Capacidad tolva: 54 Kg. - Dimensiones: 1355x1300x447 mm (±5mm). - Consumo (mín-máx): 1220-3051 gr/h. - Autonomía (máx.-mín): 44-18 h. - Control remoto: tablet. - Rendimiento: 87.8%. - Diámetro salida de gases: 100 mm. - Diámetro canalización de aire: 2x120 mm. - Disponibilidad de conexión remota a través del wifi del domicilio.
Incluye: - Canalizable. - Hogar en fundición. - Intercambiador de aluminio de alta eficiencia. - Cestillo en acero inoxidable. - Sistemas de intercambio de calor sin necesidad de limpieza. - Vacuum Cleaning System. - Múltiples sistemas de seguridad. - Electrónica propia y diferenciada. - Tablet. - Se incluye sonda de ambiente.
