# Estufa de aire canalizable modelo Kiev, referencia 20822 de Ecoforest. 16kW. Color: negro - de Ecoforest

- Propiedad del archivo: CONSTRUNARIO
- Formato: FIEBDC-3/2012
- Programa: Construnario Versión 3.51
- Fecha de los precios: 28/02/2024
- Divisa: EUR

**20822-ECF** u Estufa de aire canalizable modelo Kiev, referencia 20822 de Ecoforest. 16kW. Color: negro - de Ecoforest
Precio: 3630.00
Características técnicas: - Potencia: 16 kW - Rendimiento: 90 % - Tolva: 45 Kg - Consumo: 1361-3401 g/h - Autonomía: 33-13 h - Dimensiones: 690x589x1225 mm - Peso: 170 Kg - Diámetro salida de gases: 100 mm - Diám. salida canalización: 2x120mm - EEI= 126 Incluye: - Regulación automática del aire de combustión, aporte de combustible y aire de convección. - Electrónica exclusiva ECOFOREST. - Gestión vía wifi e internet. - Control y programación por temperatura ambiente o por potencia. - Policombustible (pellets, cáscara de almendra, hueso aceituna). - Vacuum cleaning system. - Múltiples sistemas de seguridad. - Cestillo de acero inoxidable. - Intercambiador aleteado de aluminio sin necesidad de limpieza - Hogar con fundición. - Dos salidas de aire canalizable, longitud máxima 7 metros. - Salida de aire frontal, trasera canalizable o intermedia en cada salida - Ruedas para mantenimiento.
