# Estufa de aire modelo Tokio, referencia 20830 de Ecoforest. 12 kW. Color: negro - de Ecoforest

- Propiedad del archivo: CONSTRUNARIO
- Formato: FIEBDC-3/2012
- Programa: Construnario Versión 3.51
- Fecha de los precios: 28/02/2024
- Divisa: EUR

**20830_ECF** u Estufa de aire modelo Tokio, referencia 20830 de Ecoforest. 12 kW. Color: negro - de Ecoforest
Precio: 3300.00
Características técnicas: - Potencia: 12 kW - Rendimiento: 88 % - Tolva: 30 Kg - Consumo: 1044-2609 g/h - Autonomía: 29-11 h - Dimensiones: 948x555x940 mm - Peso: 146 Kg - Diámetro salida de gases: 80 mm - EEI= 124 Incluye: - Regulación automática del aire de combustión, aporte de combustible y aire de convección. - Electrónica exclusiva ECOFOREST. - Gestión vía wifi e internet. - Control y programación por temperatura ambiente o por potencia. - Policombustible (pellets, cáscara de almendra, hueso aceituna). - Vacuum cleaning system. - Múltiples sistemas de seguridad. - Cestillo de fundición. - Intercambiador aleteado de aluminio sin necesidad de limpieza. - Hogar con cerámica. - Posibilidad de salida de gases trasera o superior.
