# Estufa de aire canalizable modelo Oslo, referencia 20834 de Ecoforest. 28kW. Color: nácar - de Ecoforest

- Propiedad del archivo: CONSTRUNARIO
- Formato: FIEBDC-3/2012
- Programa: Construnario Versión 3.51
- Fecha de los precios: 28/02/2024
- Divisa: EUR

**20834-ECF** u Estufa de aire canalizable modelo Oslo, referencia 20834 de Ecoforest. 28kW. Color: nácar - de Ecoforest
Precio: 5475.00
Características técnicas: - Potencia: 30 kW - Rendimiento: 89 % - Tolva: 90 Kg - Consumo: 2580-6449 g/h - Autonomía: 35-14 h - Dimensiones: 947x681x1711 mm - Peso: 270 Kg - Diámetro salida de gases: 100 mm - Diám. salida canalización: 3x150mm - EEI=125 Incluye: - Regulación automática del aire de combustión, aporte de combustible y aire de convección. - Electrónica exclusiva ECOFOREST. - Gestión vía wifi e internet. - Control y programación por temperatura ambiente o por potencia - Policombustible (pellets, cáscara de almendra, hueso aceituna). - Vacuum cleaning system. - Múltiples sistemas de seguridad. - Cestillo de acero inoxidable. - Intercambiador aleteado de aluminio sin necesidad de limpieza. - Hogar con cerámica. - Tres salidas de aire canalizable, longitud máxima 14 metros. - Ruedas para mantenimiento..
