# Caldera de pellets modelo VAP30, referencia 20849 de Ecoforest. - de Ecoforest

- Propiedad del archivo: CONSTRUNARIO
- Formato: FIEBDC-3/2012
- Programa: Construnario Versión 3.51
- Fecha de los precios: 28/02/2024
- Divisa: EUR

**20849_ECF** u Caldera de pellets modelo VAP30, referencia 20849 de Ecoforest. - de Ecoforest
Precio: 7135.00
Características técnicas: - Potencia: 30 kW - Rendimiento: 93 % - Tolva: 132 Kg - Consumo: 1780-6680 g/h - Autonomía: 74-20 h - Dimensiones: 1154x1104x1502 mm - Peso: 430 Kg - Diámetro salida de gases: 100 mm - EEI= 125 - Clase: 5 (UNE-EN303-5:2013)
Incluye: - Regulación automática del aire de combustión, aporte de combustible y caudal bomba recirculadora. - Regulación por software de la temperatura de ida y el retorno sin válvula anti condensación. - Control de depósito de ACS, inercia y Tolvas. - Electrónica exclusiva ECOFOREST. - Gestión vía wifi e internet. - Control y programación por temperatura ambiente o por potencia. - Múltiples sistemas de seguridad. - Limpieza automática del intercambiador, cestillo y compactado de cenizas. - Cajón cenicero externo y extraible. - Hogar con cerámica. - Cestillo de acero inoxidable. - Incluye bomba recirc. ,vaso de expansión y válvula de seguridad. - Posibilidad de desmontar la tolva para instalación.
