# Caldera de pellets modelo VAP24, referencia 20866 de Ecoforest. - de Ecoforest

- Propiedad del archivo: CONSTRUNARIO
- Formato: FIEBDC-3/2012
- Programa: Construnario Versión 3.51
- Fecha de los precios: 28/02/2024
- Divisa: EUR

**20866_ECF** u Caldera de pellets modelo VAP24, referencia 20866 de Ecoforest. - de Ecoforest
Precio: 4910.00
Características técnicas: - Potencia: 24 kW - Rendimiento: 93 % - Tolva: 54 Kg - Consumo: 1390-5080 g/h - Autonomía: 39-11 h - Dimensiones: 880x883x1522 mm - Peso: 250 Kg - Diámetro salida de gases: 100 mm - EEI= 131 - Clase: 5 (UNE-EN303-5:2013)
Incluye: - Regulación automática del aire de combustión, aporte de combustible y caudal bomba recirculadora. - Regulación por software de la temperatura de ida y el retorno sin válvula anti condensación. - Control de depósito de ACS, inercia y Tolvas . - Electrónica exclusiva ECOFOREST. - Gestión vía wifi e internet. - Control y programación por temperatura ambiente o por potencia. - Múltiples sistemas de seguridad. - Limpieza automática del intercambiador, cestillo y compactado de cenizas. - Cajón cenicero externo y extraible. - Hogar con cerámica. - Cestillo de acero inoxidable. - Incluye bomba recirc. ,vaso de expansión y válvula de seguridad.
