# Estufa de aire modelo Mónaco, referencia 20873 de Ecoforest. Color: negro - de Ecoforest

- Propiedad del archivo: CONSTRUNARIO
- Formato: FIEBDC-3/2012
- Programa: Construnario Versión 3.51
- Fecha de los precios: 28/02/2024
- Divisa: EUR

**20873_ECF** u Estufa de aire modelo Mónaco, referencia 20873 de Ecoforest. Color: negro - de Ecoforest
Precio: 2299.00
Características técnicas: - Potencia: 7,5 kW - Rendimiento: 91 % - Tolva: 11 Kg - Consumo: 631-1577 g/h - Autonomía: 17-7 h - Dimensiones: 702x200x1090 mm - Peso: 97 Kg - Diámetro salida de gases: 80 mm - EEI= 128 Incluye: - Estanca (Passive house). - Regulación automática del aire de combustión, aporte de combustible y aire de convección. - Electrónica exclusiva ECOFOREST. - Gestión vía wifi e internet. - Control y programación por temperatura ambiente o por potencia - Policombustible (pellets, cáscara de almendra, hueso aceituna). - Vacuum cleaning system. - Múltiples sistemas de seguridad. - Cestillo de acero inoxidable. - Intercambiador aleteado sin necesidad de limpieza. - Hogar con fundición. - Posibilidad de salida de gases superior, trasera o lateral derecho. - Frente decorativo en cristal templado negro. - Puerta hogar efecto espejo.
