# Estufa de aire canalizable modelo Bolonia, referencia 20878 de Ecoforest. Color: negro - de Ecoforest

- Propiedad del archivo: CONSTRUNARIO
- Formato: FIEBDC-3/2012
- Programa: Construnario Versión 3.51
- Fecha de los precios: 28/02/2024
- Divisa: EUR

**20878_ECF** u Estufa de aire canalizable modelo Bolonia, referencia 20878 de Ecoforest. Color: negro - de Ecoforest
Precio: 2735.00
Características técnicas: - Potencia: 10 kW - Rendimiento: 90 % - Tolva: 20 Kg - Consumo: 850-2126 g/h - Autonomía: 24-9 h - Dimensiones: 885x294x1025 mm - Peso: 143 Kg - Diámetro salida de gases: 80 mm - Diám. salida canalización: 1x100mm - EEI= 127 Incluye: - Regulación automática del aire de combustión, aporte de combustible y aire de convección. - Electrónica exclusiva ECOFOREST. - Gestión vía wifi e internet. - Control y programación por temperatura ambiente o por potencia. - Policombustible (pellets, cáscara de almendra, hueso aceituna). - Vacuum cleaning system. - Múltiples sistemas de seguridad. - Cestillo de acero inoxidable. - Intercambiador aleteado sin necesidad de limpieza. - Hogar con fundición. - Una salida de aire canalizable, longitud máxima 7 metros. - Salida de aire regulable (frontal y/o trasera canalizable) - Posibilidad de salida de gases superior o trasera. - Frente decorativo en cristal templado negro.
