# Estufa de aire canalizable modelo Roma, referencia 20885 de Ecoforest - de Ecoforest

- Propiedad del archivo: CONSTRUNARIO
- Formato: FIEBDC-3/2012
- Programa: Construnario Versión 3.51
- Fecha de los precios: 28/02/2024
- Divisa: EUR

**20885_ECF** u Estufa de aire canalizable modelo Roma, referencia 20885 de Ecoforest - de Ecoforest
Precio: 2975.00
Características técnicas: - Potencia: 11,8 kW - Rendimiento: 89 % - Tolva: 15 Kg - Consumo: 1015-2537 g/h - Autonomía: 15-6 h - Dimensiones: 465x506x1137 mm - Peso: 130 Kg - Diámetro salida de gases: 80 mm - Diám. salida canalización: 1x100mm - EEI= 125 Incluye: - Regulación automática del aire de combustión, aporte de combustible y aire de convección. - Electrónica exclusiva ECOFOREST. - Gestión vía wifi e internet. - Control y programación por temperatura ambiente o por potencia. - Policombustible (pellets, cáscara de almendra, hueso aceituna). - Vacuum cleaning system. - Múltiples sistemas de seguridad. - Intercambiador aleteado sin necesidad de limpieza. - Hogar con cerámica. - Cestillo de fundición. - Salida de aire frontal y salida de aire canalizable trasera, Lmax. 7m - Acabado acero inox. efecto espejo. - Puerta hogar efecto espejo.
