# Estufa de aire modelo Keops, referencia 20886 de Ecoforest. Color: blanco - de Ecoforest

- Propiedad del archivo: CONSTRUNARIO
- Formato: FIEBDC-3/2012
- Programa: Construnario Versión 3.51
- Fecha de los precios: 28/02/2024
- Divisa: EUR

**20886_ECF** u Estufa de aire modelo Keops, referencia 20886 de Ecoforest. Color: blanco - de Ecoforest
Precio: 2385.00
Características técnicas: - Potencia: 9,5 kW - Rendimiento: 88 % - Tolva: 16Kg - Consumo: 826-2066 g/h - Autonomía: 19-8 h - Dimensiones: 583x580x1053 mm - Peso: 111 Kg - Diámetro salida de gases: 80 mm - EEI= 124 Incluye: - Estanca (Passive house). - Regulación automática del aire de combustión, aporte de combustible y aire de convección. - Electrónica exclusiva ECOFOREST. - Gestión vía wifi e internet. - Control y programación por temperatura ambiente o por potencia. - Policombustible (pellets, cáscara de almendra, hueso aceituna). - Vacuum cleaning system. - Múltiples sistemas de seguridad. - Cestillo de fundición. - Intercambiador aleteado sin necesidad de limpieza. - Hogar con fundición y cerámica.
