# Chimenea de leña modelo Moscú, referencia 20892 de Ecoforest - de Ecoforest

- Propiedad del archivo: CONSTRUNARIO
- Formato: FIEBDC-3/2012
- Programa: Construnario Versión 3.51
- Fecha de los precios: 28/02/2024
- Divisa: EUR

**20892_ECF** u Chimenea de leña modelo Moscú, referencia 20892 de Ecoforest - de Ecoforest
Precio: 3730.00
Características técnicas: - Potencia: 22 kW - Rendimiento: 75 % - Consumo: 7500 g/h - Dimensiones: 1037x520x1125 mm - Peso: 260 Kg - Diámetro salida de gases: 100 mm - EEI= 106 Incluye: - Regulación por software del caudal de la bomba recirculadora. - Regulación por software de la temperatura de ida y el retorno. - Control electrónico de la combustión mediante regulación del aire en el hogar . - Alto rendimiento (Tº salida de humos =200ºC) - Impulsión directa a radiadores. - Cámara de combustión e intercambiador de calor perfectamente - aislado con lana de roca que confiere alta eficiencia al producto. - Incluye bomba de alta eficiencia y velocidad variable. - Incluye válvula de seguridad. - Vacuum cleaning system.
