# Estufa de aire modelo Nature, referencia 20893. Color: negro - de Ecoforest

- Propiedad del archivo: CONSTRUNARIO
- Formato: FIEBDC-3/2012
- Programa: Construnario Versión 3.51
- Fecha de los precios: 28/02/2024
- Divisa: EUR

**20893_ECF** u Estufa de aire modelo Nature, referencia 20893. Color: negro - de Ecoforest
Precio: 2695.00
Características técnicas: - Potencia: 8 kW - Rendimiento: 85 % - Tolva: 15 Kg - Consumo: 720-1801 g/h - Autonomía: 17-7 h - Dimensiones: 643x514x1100 mm - Peso: 170 Kg - Diámetro salida de gases: 150 mm - EEI= 113 Incluye: - Sin alimentación eléctrica de la red. - Sin motores. - Sin electrónica. - Con tiro natural. - Radiación de calor por convección natural. - Vacuum cleaning system. - Totalmente silenciosa.
