# Estufa de aire modelo Lyon, referencia 20900 de Ecoforest. Color: negro - de Ecoforest

- Propiedad del archivo: CONSTRUNARIO
- Formato: FIEBDC-3/2012
- Programa: Construnario Versión 3.51
- Fecha de los precios: 28/02/2024
- Divisa: EUR

**20900_ECO** u Estufa de aire modelo Lyon, referencia 20900 de Ecoforest. Color: negro - de Ecoforest
Precio: 2599.00
Características técnicas: Potencia: 7,5 kW Rendimiento: 91 % Tolva: 12 Kg Consumo: 0,6-1,6 kg/h Autonomía: 19-7 h Dimensiones: 520x520x874 mm Peso: 78 Kg Diámetro salida de gases: 80 mm EEI= 129 Incluye: Estanca (Passive house). Regulación automática del aire de combustión, aporte de combustible y aire de convección. Electrónica exclusiva ECOFOREST. Gestión vía wifi e internet. Control y programación por temperatura ambiente o por potencia. Policombustible (pellets, cáscara de almendra, hueso aceituna). Vacuum cleaning system. Múltiples sistemas de seguridad. Cestillo de fundición. Intercambiador aleteado sin necesidad de limpieza. Hogar con cerámica.
