# Caldera de pellets modelo VAP 5- 20, referencia 20903 de Ecoforest. - de Ecoforest

- Propiedad del archivo: CONSTRUNARIO
- Formato: FIEBDC-3/2012
- Programa: Construnario Versión 3.51
- Fecha de los precios: 28/02/2024
- Divisa: EUR

**20903_ECF** u Caldera de pellets modelo VAP 5- 20, referencia 20903 de Ecoforest. - de Ecoforest
Precio: 4619.00
Características técnicas: Potencia: 20 kW Rendimiento: 90,4 % Tolva: 67 Kg Consumo: 1,1-4,4 kg/h Autonomía: 62-15 h Dimensiones: 717x999x1522 mm Peso: 253 Kg Diámetro salida de gases: 100 mm EEI= 131 Clase: 5 (UNE-EN303-5:2013)
Incluye: Regulación automática del aire de combustión, aporte de combustible y caudal bomba recirculadora. Regulación por software de la temperatura de ida y el retorno sin válvula anti condensación. Control de depósito de ACS, inercia y Tolvas . Electrónica exclusiva ECOFOREST. Gestión vía wifi e internet. Control y programación por temperatura ambiente o por potencia. Múltiples sistemas de seguridad. Limpieza automática del intercambiador, cestillo y compactado de cenizas. Cajón cenicero externo y extraible. Hogar con cerámica. Cestillo de acero inoxidable. Incluye bomba recirc. ,vaso de expansión y válvula de seguridad.
