# Estufa de aire modelo Creta, referencia 20907. Color negro - de Ecoforest

- Propiedad del archivo: CONSTRUNARIO
- Formato: FIEBDC-3/2012
- Programa: Construnario Versión 3.51
- Fecha de los precios: 28/02/2024
- Divisa: EUR

**20907_ECO** u Estufa de aire modelo Creta, referencia 20907. Color negro - de Ecoforest
Precio: 1255.00
Estufa de aire modelo Creta, referencia 20907. Color negro Potencia: 6 kW Rendimiento: 91,2 % Tolva: 11 kg Autonomia: 17-8 h Consumo: 700-1400 g/h Peso: 71,2 kg Diámetro salida de gases: 80 mm Diámetro entrada de gases: 60 mm Esta estufa de pellets ofrece todas las prestaciones de toda la gama ECOFOREST pero con una potencia adapatada para viviendas pequeñas, además es una estufa estanca, ideal para instalaciones en passive house y viviendas en zonas rurales. Incluye Estanca (Passive House) Regulación automática del aire de combustión, aporte de pellets y aire de convección Electrónica exclusiva Ecoforest Gestión vía WiFi e Internet Control y programación por temperatura ambiente o por potencia Policombustible (pellets, cáscara de almendra, hueso aceituna) Vacuum cleaning system Múltiples sistemas de seguridad Cestillo de fundición Intercambiador aleteado sin necesidad de limpieza cotidiana
