# Estufa de aire modelo Moon, referencia 20825 de Ecoforest. 7 kW. Color: burdeos - de Ecoforest

- Propiedad del archivo: CONSTRUNARIO
- Formato: FIEBDC-3/2012
- Programa: Construnario Versión 3.51
- Fecha de los precios: 28/02/2024
- Divisa: EUR

**20911-ECF** u Estufa de aire modelo Moon, referencia 20825 de Ecoforest. 7 kW. Color: burdeos - de Ecoforest
Precio: 1575.00
Estufa de aire modelo Moon, referencia 20825 de Ecoforest. 7 kW. Color: burdeos Características técnicas: - Potencia: 7,5 kW - Rendimiento: 94 % - Tolva: 15 Kg - Consumo: 500-1700 g/h - Autonomía: 28-8,9 h - Dimensiones: 455x502x892 mm - Peso: 89 Kg - Diámetro salida de gases: 80 mm Incluye: - Estanca (Passive House) - Regulación automática del aire de combustión, aporte de pellets y aire de convección - Electrónica exclusiva Ecoforest - Gestión vía WiFi e Internet - Control y programación por temperatura ambiente o por potencia - Policombustible (pellets, cáscara de almendra, hueso aceituna) - Vacuum cleaning system - Múltiples sistemas de seguridad - Cestillo de fundición - Intercambiador aleteado sin necesidad de limpieza cotidiana - Frente y parte superior en cristal negro.
