# Estufa de aire modelo Vigo II, referencia 20828 de Ecoforest. 9, 5 kW. Color: burdeos - de Ecoforest

- Propiedad del archivo: CONSTRUNARIO
- Formato: FIEBDC-3/2012
- Programa: Construnario Versión 3.51
- Fecha de los precios: 28/02/2024
- Divisa: EUR

**20915_ECF** u Estufa de aire modelo Vigo II, referencia 20828 de Ecoforest. 9, 5 kW. Color: burdeos - de Ecoforest
Precio: 1999.00
Estufa de aire modelo Vigo II, referencia 20828 de Ecoforest. 9, 5 kW. Color: burdeos Características técnicas: - Potencia: 9,5kW - Rendimiento: 91,8% - Tolva: 16Kg - Consumo: 0,6 kg//h - Autonomía: 26-7 h - Dimensiones: 502x455x1033 mm - Peso: 92Kg - Diámetro salida de gases: 80 mm - EEI= 125 Incluye: - Regulación automática del aire de combustión, aporte de pellets y aire de convección - Electrónica exclusiva Ecoforest - Gestión vía WiFi e Internet - Control y programación por temperatura ambiente o por potencia - Policombustible (pellets, cáscara de almendra, hueso aceituna) - Vacuum cleaning system - Múltiples sistemas de seguridad - Cestillo de fundición - Intercambiador de tubos inox. - Hogar con fundición y cerámica
