# Estufa de aire modelo Miami, referencia 20921. Color marrón - de Ecoforest

- Propiedad del archivo: CONSTRUNARIO
- Formato: FIEBDC-3/2012
- Programa: Construnario Versión 3.51
- Fecha de los precios: 28/02/2024
- Divisa: EUR

**20921_ECO** u Estufa de aire modelo Miami, referencia 20921. Color marrón - de Ecoforest
Precio: 2290.00
Estufa de aire modelo Miami, referencia 20921. Color marrón Potencia: 6 kW Rendimiento: 91,2 % Tolva: 7 kg Autonomía: 11 - 6 h Consumo: 700 - 1200 g/h Peso: 77 kg Diámetro salida de gases: 80 mm Estufa de pellets de aire para calentar 55 m2 Esta estufa de pellets de aire es el modelo más básico de la gama ECOFOREST, el cual ofrece todas las ventajas de nuestra tecnología en una estufa estanca muy compacta, con unas dimensiones que se ajustan a espacios muy reducidos, incluyendo WIFI y conexión a internet, intercambiador aleteado, etc. Incluye Estanca Regulación automática del aire de combustión, aporte de pellets y aire de convección Electrónica exclusiva Ecoforest Gestión vía WiFi e Internet Control y programación por temperatura ambiente o por potencia Vacuum cleaning system Múltiples sistemas de seguridad Cestillo de acero inox Intercambiador aleteado sin necesidad de limpieza cotidiana
