# Hidroestufa de pellets, referencia Super Insert II de Ecoforest. Potencia: 24 kW. Negro - de Ecoforest

- Propiedad del archivo: CONSTRUNARIO
- Formato: FIEBDC-3/2012
- Programa: Construnario Versión 3.51
- Fecha de los precios: 28/02/2024
- Divisa: EUR

**20922_1_ECO** u Hidroestufa de pellets, referencia Super Insert II de Ecoforest. Potencia: 24 kW. Negro - de Ecoforest
Precio: 6250.00
Hidroestufa de pellets, referencia Super Insert II de Ecoforest. Potencia: 24 kW. Negro Potencia: 24 kW Rendimiento: 92,8 % Tolva: 109 kg Autonomía: 21-53 h Consumo: 2120-5200 g/h Peso: - kg Diámetro salida de gases: 100 mm Incluye Regulación automática del aire de combustión, aporte de combustible y caudal bomba recirculadora Regulación por software de la temperatura de ida y el retorno sin válvula anti condensación Control de deposito de ACS, inercia y tolvas Electrónica exclusiva Ecoforest Gestión vía WiFi e Internet Control y programación por temperatura ambiente o por potencia Policombustible (pellets, cáscara de almendra, hueso aceituna) Vacuum cleaning system Múltiples sistemas de seguridad Hogar con cerámica Cestillo de fundición Intercambiador de acero inoxidable Incluye bomba recirculadora, vaso de expansión y válvula de seguridad Ruedas para mantenimientos Limpieza automática del intercambiador
