# Hidroestufa de pellets, modelo Dublin II de Ecoforest. Potencia : 14 kW - de Ecoforest

- Propiedad del archivo: CONSTRUNARIO
- Formato: FIEBDC-3/2012
- Programa: Construnario Versión 3.51
- Fecha de los precios: 28/02/2024
- Divisa: EUR

**20924_ECO** u Hidroestufa de pellets, modelo Dublin II de Ecoforest. Potencia : 14 kW - de Ecoforest
Precio: 4825.00
Hidroestufa de pellets, modelo Dublin II de Ecoforest. Potencia : 14 kW Potencia: 14 kW Rendimiento: 92,5 % Tolva: 30 kg Autonomía: 20-9 h Consumo: 1560-3200 g/h Peso: - kg Diámetro salida de gases: 80 mm Incluye Regulación automática del aire de combustión, aporte de combustible y caudal bomba circuladora Regulación por software de la temperatura de ida y el retorno sin válvula anti condensación Control de deposito de ACS, inercia y tolvas Electrónica exclusiva Ecoforest Gestión vía WiFi e Internet Control y programación por temperatura ambiente o por potencia Policombustible (pellets, cáscara de almendra, hueso aceituna) Vacuum cleaning system Múltiples sistemas de seguridad Hogar con fundición Cestillo de fundición Intercambiador de acero inoxidable Incluye bomba recirculadora, vaso de expansión y válvula de seguridad Ruedas para mantenimientos Bandeja de carga de combustible de gran capacidad Frente decorativo en cristal templado negro
