# Hidro estufa de pellets, referencia Hidrocopper 18 Slim de Ecoforest. Potencia: 18 kW. Negro - de Ecoforest

- Propiedad del archivo: CONSTRUNARIO
- Formato: FIEBDC-3/2012
- Programa: Construnario Versión 3.51
- Fecha de los precios: 28/02/2024
- Divisa: EUR

**20928_ECO** u Hidro estufa de pellets, referencia Hidrocopper 18 Slim de Ecoforest. Potencia: 18 kW. Negro - de Ecoforest
Precio: 3725.00
Hidro estufa de pellets, referencia Hidrocopper 18 Slim de Ecoforest. Potencia: 18 kW. Negro Potencia: 18 kW Rendimiento: 95 % Tolva: 36 kg Autonomía: 18-9 h Consumo: 2000-3900 g/h Peso: 154 kg Diámetro salida de gases: 100 mm Incluye Estanca Regulación automática del aire de combustión, aporte de combustible y caudal bomba recirculadora Hidro-estufa de pellets pasillera Regulación por software de la temperatura de ida y el retorno sin válvula anti condensación Posibilidad de control de deposito de ACS, inercia y tolvas Salida de gases trasera Electrónica exclusiva Ecoforest Gestión vía WiFi e Internet Control y programación por temperatura ambiente o por potencia Policombustible (pellets, cáscara de almendra, hueso aceituna) Vacuum cleaning system Múltiples sistemas de seguridad Hogar con fundición Cestillo de acero inox Intercambiador de acero inoxidable Incluye bomba recirculadora, vaso de expansión y válvula de seguridad Posibilidad de invertir tiradores de limpieza Frente decorativo y parte superior en cristal templado negro
