# Estufa de pellets de aire, modelo Eco Mini Insert de Ecoforest. 8 kW - de Ecoforest

- Propiedad del archivo: CONSTRUNARIO
- Formato: FIEBDC-3/2012
- Programa: Construnario Versión 3.51
- Fecha de los precios: 28/02/2024
- Divisa: EUR

**20932_ECO** u Estufa de pellets de aire, modelo Eco Mini Insert de Ecoforest. 8 kW - de Ecoforest
Precio: 2335.00
Estufa de pellets de aire, modelo Eco Mini Insert de Ecoforest. 8 kW Potencia: 8 kW Rendimiento: 90 % Tolva: 15 kg Autonomía: 18-8 h Consumo: 800-1800 g/h Peso: 77 kg Diámetro salida de gases: 80 mm Incluye Estanca Regulación automática del aire de combustión, aporte de pellets y aire de convección Electrónica exclusiva Ecoforest Gestión vía WiFi e Internet Control y programación por temperatura ambiente o por potencia Policombustible (pellets, cáscara de almendra, hueso aceituna) Vacuum cleaning system Múltiples sistemas de seguridad Cestillo de acero inoxidable Intercambiador aleteado de acero sin necesidad de limpieza cotidiana Cestillo de fundición Hogar en vermiculita/fundición Modo ecoSILENCE
