# Bomba de calor básica, referencia 81043 ecoGEO B4 de Ecoforest. Potencia: 1-6 kW. Monofásica: 230V. ACS, calefacción - de Ecoforest

- Propiedad del archivo: CONSTRUNARIO
- Formato: FIEBDC-3/2012
- Programa: Construnario Versión 3.51
- Fecha de los precios: 28/02/2024
- Divisa: EUR

**81043_ECO** u Bomba de calor básica, referencia 81043 ecoGEO B4 de Ecoforest. Potencia: 1-6 kW. Monofásica: 230V. ACS, calefacción - de Ecoforest
Precio: 7420.00
Bomba de calor geotérmica doméstica con tecnología Inverter y depósito de ACS incorporado. - Calefacción, refrigeración y agua caliente sanitaria. - Depósito integrado de acero inoxidable de 165 litros de agua caliente sanitaria. - Control total de tu vivienda sin estar en ella, ecoSMART easynet. - Instalaciones en cascadas de hasta 3 unidades con control del intervalo de máxima eficiencia. - Hibridación con instalaciones fotovoltaicas, ecoSMART e-manager y e-system. Bomba de calor geotérmica doméstica con tecnología Inverter La gama doméstica de bombas de calor Ecoforest permite reducir los consumos de energía de una vivienda hasta en un 80% mediante el uso de una fuente de energía renovable y que minimiza las emisiones de CO2 al medio ambiente. El departamento de I+D, tras varios años de desarrollo, ha obtenido una bomba de calor compacta y con todas las funcionalidades. Gracias a la tecnología Inverter y a las estrategias de control ecoGEO, la bomba de calor geotérmica ecoGEO se convierte en más inteligente y flexible. Esto, a diferencia de lo habitual, nos permite adaptar la bomba de calor a la instalación, y no al contrario.
