# Bomba de calor básica, referencia 23122/1 ecoGEO-EH B2 de Ecoforest. Potencia: 1-9 kW. Trifásica: 400V. Con resistencia. ACS, calefacción, refrigeración pasiva - de Ecoforest

- Propiedad del archivo: CONSTRUNARIO
- Formato: FIEBDC-3/2012
- Programa: Construnario Versión 3.51
- Fecha de los precios: 28/02/2024
- Divisa: EUR

**231221_ECF** u Bomba de calor básica, referencia 23122/1 ecoGEO-EH B2 de Ecoforest. Potencia: 1-9 kW. Trifásica: 400V. Con resistencia. ACS, calefacción, refrigeración pasiva - de Ecoforest
Precio: 8170.00
- Inverter Copeland Scroll , se adapta a las necesidades reales de la vivienda. Rendimientos estacionales elevados. - Con resistencia eléctrica configurable en 2/4 kW, para modo fallo o modo apoyo. - Módulo con frío pasivo integrado. - Idónea para vivienda pasiva. - Control de recirculación de ACS - Control calentamiento vaso de piscina - Gestión de hasta 4 grupos de impulsión, 4 temperaturas diferentes. - Acceso web por medio del Easynet. Compatible con sistemas domóticos, ModBUS y BACnet - Software y estrategias de control propias ECOFOREST. - Posibilidad de conectar hasta 3 unidades en cascada. - Medidores de consumos y rendimientos (diario, mensual y anual). - Trifásica, 400V/50-60 Hz - AlxAnxF: 1060 x 600 x 710 mm
