# Bomba de calor básica, referencia 23320/1 ecoGEO-HTR-EH B2 de Ecoforest. Potencia: 5-22 kW. Monofásica: 400V. Con resistencia y tecnología HTR. ACS, calefacción, refrigeración pasiva - de Ecoforest

- Propiedad del archivo: CONSTRUNARIO
- Formato: FIEBDC-3/2012
- Programa: Construnario Versión 3.51
- Fecha de los precios: 28/02/2024
- Divisa: EUR

**233201_ECF** u Bomba de calor básica, referencia 23320/1 ecoGEO-HTR-EH B2 de Ecoforest. Potencia: 5-22 kW. Monofásica: 400V. Con resistencia y tecnología HTR. ACS, calefacción, refrigeración pasiva - de Ecoforest
Precio: 10630.00
Inverter Copeland Scroll , se adapta a las necesidades reales de la vivienda. Rendimientos estacionales elevados. Potencia de 5 a 22 kW Módulo con frío pasivo integrado. Control de recirculación de ACS ACS hasta 70ºC mediante la tecnología HTR desarrollada por ECOFOREST. Con resistencia eléctrica configurable en 2/4/6 kW, para modo fallo o modo apoyo. Control calentamiento vaso de piscina Gestión de hasta 4 grupos de impulsión, 4 temperaturas diferentes. Acceso web por medio del Easynet. Compatible con sistemas domóticos, ModBUS y BACnet Software y estrategias de control propias ECOFOREST. Posibilidad de conectar hasta 3 unidades en cascada. Medidores de consumos y rendimientos (diario, mensual y anual). Monofásica, 400V/50-60 Hz AlxAnxF: 1060 x 600 x 710 mm
