# Intercambiador tubular de titanio, referencia 2900 de Ecoforest. 11kW - de Ecoforest

- Propiedad del archivo: CONSTRUNARIO
- Formato: FIEBDC-3/2012
- Programa: Construnario Versión 3.51
- Fecha de los precios: 28/02/2024
- Divisa: EUR

**2900_ECO** u Intercambiador tubular de titanio, referencia 2900 de Ecoforest. 11kW - de Ecoforest
Precio: 1660.00
Intercambiador de calor apto para cualquier tipo de desinfección de piscina, fabricado en titanio.
