# Estación de llenado de pozos, referencia 3004 SBS 2000 de Ecoforest. Dimensiones: 1000×400×530 mm - de Ecoforest

- Propiedad del archivo: CONSTRUNARIO
- Formato: FIEBDC-3/2012
- Programa: Construnario Versión 3.51
- Fecha de los precios: 28/02/2024
- Divisa: EUR

**3004_ECO** u Estación de llenado de pozos, referencia 3004 SBS 2000 de Ecoforest. Dimensiones: 1000×400×530 mm - de Ecoforest
Precio: 1100.00
La SBS 2000 es el compañero ideal para realizar estas operaciones de forma profesional. Al desarrollarla, hemos pensado en todo – es fácil de transportar, usar y limpiar. Sus grandes ruedas de marcha suave y sus asideros adicionales en la base facilitan su manejabilidad incluso cuando el tanque está lleno. El tanque de 30 litros a prueba de golpe es semitransparente para controlar el nivel de llenado en cualquier momento. La SBS 2000 se ha diseñado para el lavado y llenado de sistemas con agua, mezclas de agua y glicol o detergentes líquidos. FILTERBALL, esta llave es perfecta para seccionar una de las vías y filtrar el circuito. Permite un ahorro en la mano de obra, ya que es válvula de corte y filtro. La llave tiene magnetita lo que permite retener las partículas metálicas contenidas en el circuito hidráulico. Fluido: Agua, mezclas de glycol, fluidos de limpieza Dimensiones: 1000 × 400 × 530 mm Peso: 21 kg Caudal de reparto: 5-47 l/min Altura de reparto: 42 m Potencia de la bomba: 1000 W (230 V~, 50 Hz) Válvula de desagüe: 1/2" Temperatura media: max. 65 °C Tanque: 30 litros, PE, con filtro de
