# Malla de repuesto, referencia 30111 de Ecoforest. 1 1/4" - de Ecoforest

- Propiedad del archivo: CONSTRUNARIO
- Formato: FIEBDC-3/2012
- Programa: Construnario Versión 3.51
- Fecha de los precios: 28/02/2024
- Divisa: EUR

| Código | Ud | Descripción | Precio |
|---|---|---|---|
| 30111_ECO | u | Malla de repuesto, referencia 30111 de Ecoforest. 1 1/4" - de Ecoforest | 4.00 |
