# Flujostato, referencia 3012 de Ecoforest - de Ecoforest

- Propiedad del archivo: CONSTRUNARIO
- Formato: FIEBDC-3/2012
- Programa: Construnario Versión 3.51
- Fecha de los precios: 28/02/2024
- Divisa: EUR

**3012_ECO** u Flujostato, referencia 3012 de Ecoforest - de Ecoforest
Precio: 195.00
Sensor estático y sin piezas móviles, sin mantenimiento y reposición. Conexión eléctrica fiable por medio de conector estándar M12. Ajuste flexible (por pulsos), fiable (valor conocido) e sin ajuste mecánico.
