# Termostato frío-calor referencia 3019 TH-t de Ecoforest. Incluye salida de relé para gestionar una válvula de zona - de Ecoforest

- Propiedad del archivo: CONSTRUNARIO
- Formato: FIEBDC-3/2012
- Programa: Construnario Versión 3.51
- Fecha de los precios: 28/02/2024
- Divisa: EUR

**3019_ECO** u Termostato frío-calor referencia 3019 TH-t de Ecoforest. Incluye salida de relé para gestionar una válvula de zona - de Ecoforest
Precio: 175.00
Termostatos frío-calor de conexión serie RS485 a través de protocolo Modbus que miden temperatura y humedad en la estancia El dispositivo th-T incluye salida de relé para gestionar una válvula de zona Termostato de ambiente Carel que permite controlar la temperatura en aplicaciones residenciales y comerciales, con una interfaz ideal para los usuarios finales Ajuste de la temperatura simple e intuitivo a través del panel frontal
