# Termostato de ambiente, referencia 3022 th-TUNE 24 V de Ecoforest - de Ecoforest

- Propiedad del archivo: CONSTRUNARIO
- Formato: FIEBDC-3/2012
- Programa: Construnario Versión 3.51
- Fecha de los precios: 28/02/2024
- Divisa: EUR

**3022_ECO** u Termostato de ambiente, referencia 3022 th-TUNE 24 V de Ecoforest - de Ecoforest
Precio: 155.00
Termostatos frío-calor de conexión serie RS485 a través de protocolo Modbus que miden temperatura y humedad en la estancia. El dispositivo th-T incluye salida de relé para gestionar una válvula de zona. Termostato de ambiente Carel que permite controlar la temperatura en aplicaciones residenciales y comerciales, con una interfaz ideal para los usuarios finales. Ajuste de la temperatura simple e intuitivo a través del panel frontal.
