# Tarjeta de conexión Bacnet RS485, referencia 3090 de Ecoforest - de Ecoforest

- Propiedad del archivo: CONSTRUNARIO
- Formato: FIEBDC-3/2012
- Programa: Construnario Versión 3.51
- Fecha de los precios: 28/02/2024
- Divisa: EUR

**3090_ECF** u Tarjeta de conexión Bacnet RS485, referencia 3090 de Ecoforest - de Ecoforest
Precio: 350.00
BACnet es un protocolo de comunicación de datos diseñado para comunicar entre sí diferentes aparatos electrónicos presentes en los edificios (alarmas, sensores de paso, aire acondicionado, calefactores, etc.) Esta tarjeta permite comunicar las bombas de calor ecoGEO y ecoAIR vía bus
