# Tarjeta de conexión KNX, referencia 3093 de Ecoforest - de Ecoforest

- Propiedad del archivo: CONSTRUNARIO
- Formato: FIEBDC-3/2012
- Programa: Construnario Versión 3.51
- Fecha de los precios: 28/02/2024
- Divisa: EUR

**3093_ECF** u Tarjeta de conexión KNX, referencia 3093 de Ecoforest - de Ecoforest
Precio: 295.00
El sistema KNX es una solución inteligente para la instalación eléctrica de la tecnología de edificios. El concepto inteligente para la conexión en red y el control de la domótica aumenta notablemente el confort del hogar y garantiza una mayor seguridad y costes energéticos más bajos. Esta tarjeta permite comunicar las bombas de calor ecoGEO y ecoAIR vía bus.
