# Kit de llenado de pozos, referencia 3106 de Ecoforest. 1" - de Ecoforest

- Propiedad del archivo: CONSTRUNARIO
- Formato: FIEBDC-3/2012
- Programa: Construnario Versión 3.51
- Fecha de los precios: 28/02/2024
- Divisa: EUR

**3106_ECO** u Kit de llenado de pozos, referencia 3106 de Ecoforest. 1" - de Ecoforest
Precio: 90.00
KIT DE LLENADO DE POZOS con filtro, para conexión en el circuito de captación para rellenar el circuito con mezcla glicolada. Con este kit se puede llenar en circuito con mezcla glicolada para protección del circuito y se puede limpiar el filtro sin necesidad de perder mezcla. Con su instalación se puede ahorrar aproximadamente 100 €. Cuerpo del kit: Latón Filtro: INOX AISI 304 Filtro: INOX AISI 304 Aislamiento: espuma Neopor 30 g/l Válvula de desagüe: 1/2" Max presión de trabajo: 16 bar Max temperatura de trabajo: +100ºC Min temperatura de trabajo: -20ºC
