# Grupo de impulsión, referencia 3130 GD ecoGEO de Ecoforest. DN25 - de Ecoforest

- Propiedad del archivo: CONSTRUNARIO
- Formato: FIEBDC-3/2012
- Programa: Construnario Versión 3.51
- Fecha de los precios: 28/02/2024
- Divisa: EUR

**3130_ECO** u Grupo de impulsión, referencia 3130 GD ecoGEO de Ecoforest. DN25 - de Ecoforest
Precio: 360.00
Grupo mezclado equipado con una caja de aislamiento para soportación a pared. Tiene incorporada la bomba circuladora, Grundfos de alta eficiencia de 130 mm y válvula de tres vías ESBE 0-10V y sonda de temperatura NTC montado(Sólo en Modelo Mezclado) Incluye llaves de impulsión y retorno con termómetros.
