# Bomba de calor compacta, referencia 31320/1 ecoGEO-HTR-EH C2 de Ecoforest. Potencia: 5-22 kW. Monofásica: 230V. Con tecnología HTR y resistencia. ACS, calefacción, refrigeración pasiva - de Ecoforest

- Propiedad del archivo: CONSTRUNARIO
- Formato: FIEBDC-3/2012
- Programa: Construnario Versión 3.51
- Fecha de los precios: 28/02/2024
- Divisa: EUR

**313201_ECF** u Bomba de calor compacta, referencia 31320/1 ecoGEO-HTR-EH C2 de Ecoforest. Potencia: 5-22 kW. Monofásica: 230V. Con tecnología HTR y resistencia. ACS, calefacción, refrigeración pasiva - de Ecoforest
Precio: 11810.00
- Inverter Copeland Scroll , se adapta a las necesidades reales de la vivienda. Rendimientos estacionales elevados. - Potencia de 5 a 22 kW - Módulo con frío pasivo integrado. - Depósito de ACS de 165L en acero inoxidable - Con resistencia eléctrica configurable en 2/4/6 kW, para modo fallo o modo apoyo. - Control de recirculación de ACS - Control calentamiento vaso de piscina - Gestión de hasta 4 grupos de impulsión, 4 temperaturas diferentes. - Acceso web por medio del Easynet. Compatible con sistemas domóticos, ModBUS y BACnet - Software y estrategias de control propias ECOFOREST. - Posibilidad de conectar hasta 3 unidades en cascada. - Medidores de consumos y rendimientos (diario, mensual y anual). - Monofásica, 230V/50-60 Hz - AlxAnxF: 1800 x 600 x 710 mm
