# Colector separador de 3 vías, referencia 3151 de Ecoforest - de Ecoforest

- Propiedad del archivo: CONSTRUNARIO
- Formato: FIEBDC-3/2012
- Programa: Construnario Versión 3.51
- Fecha de los precios: 28/02/2024
- Divisa: EUR

**3151_ECO** u Colector separador de 3 vías, referencia 3151 de Ecoforest - de Ecoforest
Precio: 370.00
Colector con separación hidráulica para 2, 3 y 4 grupos de impulsión. No es compatible con el uso de acumuladores de inercia.
